# Sanierung der Ritter-Tuschl-Schule mit Neubau einer Turnhall
Angebotsaufforderung (GAEB 90, DA83)
Währung: EUR
Auftraggeber: Stadt Vilshofen

## Sporthallenboden Neubau
Datum: 21.10.24

### Gewerk 01 Sporthallenboden

#### Hierarchiestuf 01.01 Vorbemerkungen / Baustelleneinrichtung

*Hinweis*
Allgemeiner Baustellenbeschrieb

Gegenstand der Maßnahme ist die Generalsanierung des 5-
stöckigen neubarocken Schulgebäudes aus dem Jahre 1902,
der Rückbau und Ersatzneubau der angegliederten
Sporthalle aus den 70er-Jahren, sowie der Anbau einer
Ganztagsbetreuung.

Schulgebäude

Nach Durchführung der Schadstoffsanierung werden die
Holzbalkendecken in den Mittelgeschossen durch
Stahlbetondecken ersetzt und es wird eine Aufzugsanlage
eingebaut. Im Zuge dieser Maßnahmen werden die
vorhandenen Räume teilweise neu aufgeteilt.
Es werden sämtliche Installationen, Boden und
Wandbeläge erneuert. Wo erforderlich, werden akustisch
wirksame Decken eingebaut. Die WC-Kerne werden komplett
erneuert.
Im bereits in den 90er-Jahren sanierten Dachgeschoß
werden nur die im Zuge der Sanierung der
darunterliegenden Geschosse erforderlichen Arbeiten
durchgeführt.
An den Fassaden werden im wesentlichen nur kosmetische
Arbeiten durchgeführt. Das Untergeschoss wird komplett
freigelegt und abgedichtet.

Turnhalle / Ganztagsbetreuung

Die in den 70er-Jahren errichtete Einfeldsporthalle
wird nach Schadstofffreimachung komplett abgebrochen
und durch einen Neubau in konventioneller Bauweise
ersetzt. In diesem Neubau werden auch die
erforderlichen Räume für die Ganztagsbetreuung
untergebracht.

Das Gebäude wird im Massivbauweise mit Stahlbetondecken
und einer STB-Attika errichtet. Die Wände der Turnhalle
und der Verwaltungsbereich werden in Stahlbeton,
teilweise als Halb-Fertigteile errichtet. Der Bereich
Ganztagsbetreuung wird als Mauerwerk ausgeführt. Die
Innenwände werden teilweise in Sichtbetonqualität
ausgeführt, teilweise werden die Wände verputzt,
gespachtelt und gestrichen.
Das Gebäude besteht insgesamt aus zwei Geschossen und
ist nicht unterkellert. Insgesamt umfasst der Neubau
ein Volumen von ca. 9.080 m³ umbauten Raumes.

Außenanlagen

Die gesamten Außenanlagen werden neu gestaltet. Die
vorhandenen Schulsportanlagen werden komplett erneuert,
ebenso wird die Bushaltestelle neu organisiert und
barrierefrei gestaltet.

Baustelleneinrichtung

Die Zufahrt erfolgt über die Kapuzinerstraße, die
Busbucht gehört zur Baustelle, muss aber freigehalten
werden. Container- oder Lagerplätze usw. können auf dem
Baufeld oder auf dem roten Sportplatz nach Abstimmung
eingerichtet werden. Der rote Platz wird nach
Beendigung der Maßnahme neu errichtet.

BauherrStadt Vilshofen an der DonauStadtplatz 2794474
Vilshofen a. d. DonauBezeichnung der
BauvorhabensSanierung der Ritter-Tuschl-Schule mit
Neubau einer Turnhalle und Anbau einer
GanztagsbetreuungBaugrundstückGemeinde und Gemarkung:
Stadt Vilshofen a. d. DonauFlur. Nr: 187Straße,
Hausnummer: Kapuzinerstraße 24PLZ, Stadt: 94474
Vilshofen a. d. Donau
BaufeldAngrenzende Straßen: Kapuzinerstraße

*Hinweis*
Schulbetrieb

Der komplette Schulbetrieb wird zwar ausgelagert,
nachdem aber im unmittelbaren Umfeld drei Schulen
betrieben werden, ist besonders zu den Stoßzeiten mit
sehr hohem Verkehrs- sowie Fußgängerverkehr zu rechnen.

Die Ab- sowie Antransporte sind zu koordinieren, dass
sie außerhalb der Stoßzeiten liegen.

*Hinweis*
Ortskenntnis

Die Platzverhältnisse am Bauwerk sind äußerst begrenzt.
Um die Gegebenheiten vor Ort einschätzen zu können und
die Arbeiten ordnungsgemäß kalkulieren zu können, ist
eine Ortsbesichtigung vor der Angebotsabgabe
vorzunehmen. Die daraus entstandene Ortskenntnis wird
für die Bearbeitung des Leistungsverzeichnisses und die
daraus folgende Angebotsabgabe vorausgesetzt.

Kontakt:
Stadtbauamt Vilshofen
Herr Gerl
08541 / 208412

*Hinweis*
Abrechnungsgrundlagen

Zur Erstellung der Abrechnungsgrundlagen sind mit dem
Planungsbüro wöchentliche Aufmaßtermine zu vereinbaren,
die Aufmaßblätter sind im Vorfeld mit Positionsbezug,
Mengenermittlung, eventuell zugehörigen Zeichnungen zu
erstellen und vor Ort mit dem Planungsbüro zu prüfen
und gegenzuzeichnen.
Die jeweilige Rechnungsstellung darf nur über geprüfte
Aufmaßblätter erfolgen.
Pauschalrechnungen sind generell unzulässig.

*Hinweis*
Nachträge

Über Arbeiten, die nicht im Leistungsverzeichnis
enthalten sind, sind Nachträge mit
entsprechenden Formblättern zu stellen. Grundlage für
die Nachtragsprüfung sind ein
Nachtragsangebot mit zugehöriger
Einheitspreisaufgliederung und Preisnachweise der
Materialien. Als Preisnachweise sind z.B.
Händlerpreislisten oder Rechnungen den
Nachträgen beizulegen.

*Hinweis*
Regieleistungen

Regieleistungen sind grundsätzlich im Vorfeld bei der
Bauleitung anzukündigen,
ebenso ist der Umfang der Leistung im Vorfeld
abzuschätzen.
Unterschrieben werden die Regieberichte nur vom
Bauherrnvertreter,
nicht von der Bauleitung.

*Hinweis*
Erhöhte Transportwege

Aus der Lage der Baustellenzufahrt, den
Gebäudeabmessungen
und des Baustellenumfeldes können sich im Gebäude und
auf
dem Baufeld erhöhte Förderwege für Einbringung und
Abtransport
von Material ergeben.

Auch wenn dies in den einzelnen Leistungsbeschreibungen
nicht
gesondert erwähnt wird, ist der daraus entstehende
Mehraufwand
in den Angebotspreisen generell mit zu berücksichtigen.

*Hinweis*
Baustellenunterbrechungen

Für das Objekt ist eine Gesamtbauzeit von 24 Monaten
vorgesehen.

Dennoch kann nicht bei allen Gewerken davon ausgegangen
werden, dass das gesamte Auftragsvolumen in einem Zug
abgearbeitet werden kann, siehe auch Ausführungsfristen
im Formblatt 214.H besondere Vertragsbedingungen. Bei
kürzeren Unterbrechungen besteht kein Anspruch auf
erneute Baustelleneinrichtung, außer es ist im LV
explizit beschrieben.
Nach Auftragsvergabe wird ein detaillierter
Bauzeitenplan überlassen.

*Hinweis*
Baustellenverzögerung

Baustellenverzögerungen sind durch rechtzeitige
Bestellungen der benötigten Materialien und Abstimmung
mit den Planungsbüros eigenverantwortlich vom AN zu
vermeiden. Baustellenverzögerungen sind durch
entsprechende Personalstärke vor Ort entgegenzuwirken.

*Hinweis*
Hinweis Baustrom und -wasser

Baustrom und Bauwasser wird bereitgestellt, die Kosten
werden, wie in den Vorbemerkungen beschrieben,
abgezogen.
Siehe auch 214.H besondere Vertragsbedingungen.

*Hinweis*
Baulärm

Allgemeine Verwaltungsvorschriften zum Schutz gegen
Baulärm (AVwV Baulärm) sind einzuhalten.

*Hinweis*
Straßenreinigung

Der AN ist für die Sicherheit und den Unterhalt der
Zufahrt und der öffentlichen Straßenflächen im Umfeld
des Bauvorhabens verantwortlich. Die regelmäßige
Reinigung der öffentlichen Straßenflächen, sowie die
umgehende Beseitigung von Straßenverschmutzungen durch
den Baubetrieb insgesamt, sind in die
Baustelleneinrichtung einzurechnen.

*Hinweis*
Baureinigung

Die Baustelle ist während des laufenden Betriebs immer
sauber zu halten, einmal wöchentlich ist der gesamte
Baustellbereich von den momentan tätigen Firmen
gemeinschaftlich besenrein herzustellen. Sollte keine
eigene Position im LV ausgewiesen sein, sind die Kosten
auf die Positionen umzulegen.

*Hinweis*
Bautagebuch

Vom Auftragnehmer ist ein Bautagebuch zu führen und dem
Planungsbüro zu überlassen.

*Hinweis*
Dokumentationsunterlagen:

Die Dokumentationsunterlagen sind dem Planungsbüro vor
Stellung der Schlussrechnung zu überlassen.

*Hinweis*
Baustellenzugang
Der Baustellenzugang ins Gebäude ist im Untergeschoss
von Seite der Kapuzinerstraße in die Aula und von dort
in die Turnhalle (Türöffnung Rohbaumaß 2,00 x 2,135m).
Ein alternativer Zugang von außen ist über den
Turnschuhgang in die Turnhalle (Türöffnung Rohbaumaß
1,28 x 3,135m) möglich.
Ein direkter Zugang von außen direkt in die Turnhalle
ist nicht vorhanden.

*Hinweis*
Technische Spezifikationen

Soweit in der Leistungsbeschreibung auf Technische
Spezifikationen,
z.B. nationale Normen, europäische technische
Zulassungen, gemeinsame technische Spezifikationen, internationale Normen,
Bezug
genommen wird, sind darunter auch ohne den
ausdrücklichen
Zusatz "oder gleichwertig" immer gleichwertige
Technische Spezifikationen zu verstehen.

*Hinweis*
RAL - Gütezeichen, DIN EN ISO

Für die verwendeten Materialien und Baustoffe ist die
Unbedenklichkeit hinsichtlich Umweltverträglichkeit und
Anforderungen an
Sicherheit und Gesundheit nachzuweisen.
Dies ist insbesondere durch Vorlage der einschlägigen
Gütesiegel
der RAL - Gütesicherung oder gleichwertiger
Zertifizierungen nach
DIN, EN bzw. ISO und Zulassungen wie Ü-Zeichen und CE-
Kennzeichnung zu gewährleisten.

Im Interesse des Schutzes von Gesundheit und
Wohlbefinden der
Gebäudenutzer sind nur Stoffe und Materialien zu
verwenden, die
über die geforderten Gütezeichen verfügen.

Die Notwendigkeit der bauordnungsrechtlichen Zulassung
von Stoffen
und Materialien im Sinne des Art. 15 ff Bay BO bleibt
davon unberührt.

*Hinweis*
Produktneutralität nach §7 VOB/A

Nachstehende Produkte können sich aufgrund der
umfangreichen
Anforderungen an die Beschaffenheit der Materialien und
Leistungen an der Produkt- und Materialsystematik
einzelner Hersteller
oder Fabrikate orientieren.

Der Nachweis der Gleichwertigkeit obliegt dem Bieter,
und ist im Auftragsfalle
unaufgefordert vorzulegen.

*Hinweis*
Technische Vorbemerkungen

Grundsätzlich gilt bei allen LV-Positionen:
Herstellen, Liefern und Montieren der beschriebenen
Leistung.
Ausnahmen werden im Einzelbeschrieb erwähnt.
Alle geforderten Prüfzeugnisse, Zulassungen und
Übereinstimmungszertifikate müssen mit dem Angebot
eingereicht werden.

Das Merkblatt für Sportböden in Verbindung mit
Fußbodenheizung der Gütegemeinschaft Sportböden e.V.
ist zu beachten.

Lieferung und Einbau eines flächenelastischen
Sportbodens mit elastischer Schicht gemäß DIN EN
14904:2006 und entsprechender CE-Kennzeichnung in
Verbindung DIN V 18032-2, April 2001 für Sport- und
Mehrzwecknutzung mit folgenden zusätzlichen
Anforderungen:

1.  Die Nachwiese über die Erfüllung der Anforderungen
nach DIN V 18032 - 2, April 2001, sowie nach DIN EN
14904:2006 müssen durch Prüfzeugnisse eines
qualifizierten, anerkannten Prüfinstituts erfolgen.
Auch muss im Prüfzeugnis (Prüfkörper) die
Sportbodenheizung enthalten sein. Sämtliche
Prüfzeugnisse, Zertifikate und der Nachweis der
Güteüberwachung müssen auf den Namen des Anbieters
ausgestellt sein. Des Weiteren müssen alle vorgenannten
Prüfzeugnisse / Zertifikate in deutscher Sprache
erstellt sein ansonsten werden diese nicht anerkannt
und entsprechende Angebote werden von der Wertung
ausgeschlossen.

2. Die Anforderungen des Bayer. Staatsministeriums der
Finanzen nach Art. 10 FAG; Förderung des
Sportstättenbaus müssen in allen Punkten erfüllt
werden. Dazu gehört die Güteüberwachung des angebotenen
Sportbodensystems nach RAL oder gleichwertig.

3. Die Muster-Verwaltungsvorschrift Technische
Baubestimmungen (MVVTB), Anlage 8 legt Emissionsgrenzen
für den Sportboden als Gesamtsystems inklusive
Oberbelag fest. (In Bayern umgesetzt durch: Bayern:
AIIMBI: Nr. 12 vom 27. September 2018, Vollzug des Art.
81a Abs.1 Satz 1 der Bayerischen Bauordnung; Bayerische
Technische Baubestimmungen (BayTB), Bekanntmachung des
Bayerischen Staatsministerium für Wohnen, Bau und
Verkehr vom 20. September 2018, Az. 29-4130-3-1). Somit
werden nur Emissionsprüfungen anerkannt, bei welchen
der Sportboden zusammen mit dem Oberbelag getestet
wurde. Einzelprüfungen/-Nachweise nur Sportboden/nur
Oberbelag werden nicht anerkannt und entsprechende
Angebote von der Wertung ausgeschlossen.

Der Nachweis über die Einhaltung der Emissionen vom
Sportbodensystem inkl. Oberbelag kann erfolgen über:

- eine ETA (European Technical Assessment),
- ein Einzelgutachten des DIBt oder eine
Produktzertifizierung eines anerkannten Prüfinstituts.

4. Dem Angebot sind zwingend beizufügen:
- Prüfzeugnisse gemäß DIN EN 14 904:2006
- Prüfzeugnisse gemäß DIN V 18032-2, April 2001
- Nachweise für die Wärmedurchlasswiderstände gem. ISO
8302 : 1991
- Nachweise der Güteüberwachung RAL oder gleichwertig
- CE-Konformitätszertifikate
- Nachweise der Emissionswerte für die
Sportbodensysteme, incl. Oberbelag gemäß MVVTB
- Referenzliste
 Im Zuge der Angebotsprüfung hat der Bieter
Einzelreferenzen mit vergleichbarer Bauaufgabe
vorzulegen, gemäß VOB/A § 6,3. Hier sind Objekte zu
benennen, die auf den Namen des Bieters und dessen
Rechnung ausgeführt wurden.

Alternativangebote sind nicht zugelassen.

Für die im Leistungsverzeichnis (LVZ) beschriebenen
Arbeiten gelten (ohne Anspruch auf die Reihenfolge) die
nachstehend aufgeführten Normen (in der jeweils
aktuellen Fassung), Richtlinien, Verordnungen etc.

- DIN 18 336 Abdichtung gegen nichtdrückendes Wasser
- DIN 18 365 Bodenbelagsarbeiten
- DIN 18 202 Maßtoleranzen im Hochbau
- VOB, Teil A-C  Verdingungsordnung für Bauleistungen
- DIN 18032, Teil 1-7  Hallen für Turnen, Spiele und
  Mehrzwecknutzung- Richtlinien der Bundesunfallkasse
BUK für den Bau und
  die Ausrüstung von Schulsporthallen GUV SR 2001,
  GUV Nr.16.3.
- VV_TB Verwaltungsvorschrift technische Baustoffe
- DIN 4102, Teil 1-5 Brandverhalten von Baustoffen und
  Bauteilen
- DIN EN 13501-1 Brandverhalten von Baustoffen
- DIN EN 16733 Glimmverhalten von Baustoffen
- DIN 1055  Lastannahmen für Bauten
- DIN 18202  Toleranzen im Hochbau
- DIN 58125  Schulbau
- DIN EN 13986  Holzwerkstoffe zur Verwendung im
Bauwesen

sowie alle weiteren DIN-Normen, soweit sie auf die
eingebauten Stoffe zutreffen. Für die Reinigung und
Pflege des zur Ausführung kommenden Oberbelages ist dem
Bauherren eine Reinigungs- und Pflegeanleitung
auszuhändigen.

Mit der Angebotsabgabe sind alle aufgeführten
Positionen entsprechend der Leistungsanforderung mit
Preisangaben zu versehen.

**01.01.0010 Baustelleneinrichtung und Räumung**
Einrichten der Baustelle für die Leistungen des
Auftragnehmers, Vorhalten über die gesamte Bauzeit,
sowie Räumen der Baustelle nach Fertigstellung der
Leistungen einschl. aller benötigten Maschinen und
Geräte, Werkzeuge, Sicherungseinrichtungen, Hilfs- und
Betriebstoffe, Hebezeuge, Gerüste, sämtlicher
Nebenleistungen etc., die zur vollständigen Ausführung
der folgend beschriebenen Leistungen erforderlich sind.
Menge: 1,000 psch

**01.01.0020 Bemusterung**
Örtlicher Aufmaß- und Bemusterungstermin

Es sind Muster des Oberbelags herzustellen, in den
geforderten Oberflächenqualitäten für alle sichtbar
verbleibenden Bauteile.
Hierzu zählen insbesondere Sichtoberflächen, Farb- und
Materialfächen.

Es ist eine separate Anfahrt zum Objekt in den
Pauschalpreis einzurechnen.
Menge: 1,000 psch

**01.01.0030 Technische Bearbeitung und Planung**
Technische Bearbeitung und Erstellen der erforderlichen
Montage- und Werkstattzeichnungen für die im
Leistungsverzeichnis beschriebenen Arbeiten zur
Abstimmung mit den übrigen Gewerken.
Die Ausführungsunterlagen bedürfen der Freigabe durch
den Auftraggeber.
Menge: 1,000 psch

**01.01.0040 Spielfeldmarkierungsplan**
Erstellen eines Spielfeldmarkierungsplanes,
farbig für die gesamte 2-fach Sporthalle,
Größe mind. DIN A3 und CAD-Datei.
Die Vorgaben incl. des Gerätehülsenplanes
kommen vom Bauherrn / Architekten.
Menge: 1,000 psch

**01.01.0050 Dokumentationsunterlagen**
Dokumentationsunterlagen

Erstellung der Dokumentationsunterlagen in 2-facher
Ausfertigung.
Zusammenstellung der am Bau verwendeten Materialien mit
Systemangaben, zugehörige Datenblätter, Zulassungsbescheide, Prüfbücher, Reinigungsanleitung und
Produktbeschreibungen.
Die Unterlagen müssen bei Stellung der Schlussrechnung
vorliegen.
Menge: 1,000 psch

**01.01.0060 Prüfung der Betonfeuchtigkeit nach DAfStb 2001-10**
Prüfen des Feuchtigkeitsgehaltes des Betonuntergrundes
mit dem CM-Gerät gemäß DAfStb-Richtlinie "Schutz und
Instandsetzung von Betonbauteilen, Ausgabe 10-2001,
Teil 3, Anhang F"

Die Ergebnisse sind zu protokollieren.
Die Messprotokolle sind dem AG vorzulegen.

Zeitlich unabhängig, gesonderte Anfahrt ist mit
einzukalkulieren.
Absprache und Koordination mit der Bauleitung ist
erforderlich.
Menge: 1,000 psch

**01.01.0070 Objektprüfung und Abnahme**
Überprüfung des eingebauten Sportbodens inkl. des
Unterbaus
(alle ausgeführten Aufbauschichten) nach Abschluß der
Verlegung gemäß den Anforderungen der DIN V 18 032-2:
2001-04 und auf die Einhaltung der im Prüfzeugnis
testierten Eigenschaften durch ein akkreditiertes
Prüfinstitut (z.B. MPA / IST / ISP) einschließlich
aller Gebühren und Nebenkosten (inkl. Fahrtkosten),
sowie Aushändigung des Berichts mit
Übereinstimmungszertifikat (gutachterliche
Bestätigung).

gewähltes Prüfinstitut:
 ____________________
 (vom Bieter einzutragen)
Menge: 1,000 psch

#### Hierarchiestuf 01.02 Untergrundvorbereitung / Abdichtungsarbe

**01.02.0010 Nivellement**
Erstellen eines Nivellement mittels Nivelliergerät und
Meßlatte.
In jedem Geschoß sind bauseits mind. 2 Stck.
Meterrissplaketten angebracht.

Eine Ausführung des Protokolls ist der
Bauleitung auszuhändigen.
Menge: 1,000 psch

**01.02.0020 Reinigung Untergrund**
Reinigung Untergrund
Reinigen der Bodenfläche zur Aufnahme einer neuen
Sportbodenkonstruktion bzw. Bodenabdichtung.

Abschaben, Entgraten und Entstauben der
Rohbetonbodenplatte in der Turnhalle.

Die gesamte Fläche ist nach dem Abschaben und
Zusammenkehren mit einem Industriestaubsauger
abzusaugen.
Menge: 430,000 m2

**01.02.0030 Bodenabdichtung gegen Bodenfeuchte**
Liefern und einbauen einer kaltselbstklebenden
Elastomerbitumenbahn mit perforationsstabilen Einlagen
aus alkaliresistentem Aluminiumverbund und Glasvlies,
Ausführung gemäß DIN 18534, Teil 1 und 2, Oberfläche
besandet, ca. 0,8 mm dick. Diffusionsäquivalente
Luftschichtdicke sd > 1500 m
(Wasserdampfdurchlässigkeit), überlappt verlegen, Nähte
abdichten und an den Wänden wannenartig ausbilden.

Angebotenes Fabrikat:

 ____________________
 (vom Bieter einzutragen)
Menge: 430,000 m2

**01.02.0040 Abdichtung Hülsen**
Anarbeiten der Bodenabdichtung an die Gerätehülsen,
zusätzlich mit geeignetem Material nach
Herstellerrichtlinien abdichten. (z.B. Bauplast oder
Bornit)
Menge: 38,000 St

#### Hierarchiestuf 01.03 Flächenelastischer Sportboden

**01.03.0010 Ausgleich von Unebenheiten i.M 3 cm**
Liefern von bituminierter Ausgleichsschüttung, mit
Spezialgeräten einbauen, plan abziehen und verdichten,
um die erforderliche Ebenheit und Stabilität zu
erreichen.

Speziell für den Sportboden geeignete gebundene
Ausgleichsschüttung, bestehend aus bituminierten
Hanfspänen und hochfestem Schaumglasgranulat.

Die Schüttung muss eine gebundene Form
aufweisen, um dynamischen Belastungen standhalten
zu können.
Die Definition der gebunden / ungebundenen Schüttung
ist im Rundschreiben des Fachverbandes
Sporthallenböden e.V. (FSB) festgehalten.

Anforderungen
- Mindestdicke 10 mm
- Gebundene Form

Dicke Ebenheitsausgleich
Ausgleich von Unebenheiten 30 mm i.M.

Angebotenes Fabrikat:

 ____________________
 (vom Bieter einzutragen)

allg. bauaufsichtl. Zulassungs-Nr.:

 ____________________
 (vom Bieter einzutragen)

Erklärung zur gebundenen Form:

 ____________________
 (vom Bieter einzutragen)

Wärmeleitfähikeit: ____________________ W/mK
Menge: 505,000 m2

**01.03.0020 Ausgleich von Unebenheiten - Mehr / Minderpreis**
Einbau von Trockenschüttung i.M 5 mm
Hinweis:
In dieser Position ist der Mehrpreis
der Kalkulation zu Grunde gelegt.
Menge: 505,000 m2

**01.03.0030 Wärmedämmung**
Liefern und einbauen von PUR-Wärmedämmplatten,
beidseitig alukaschiert WLG 024 DEO (100 kPA),
stoßversetzt und dicht gestoßen 60 mm dick.

Angebotenes Fabrikat:

 ____________________
 (vom Bieter einzutragen)
Menge: 505,000 m2

**01.03.0040 Wärmedämmung - Mehrpreis**
Wärmedämmplatten in 10 mm Mehrdicke.
Menge: 505,000 m2

**01.03.0050 Zulage Wärmedämmung zweilagig**
Zulage Wärmedämmung zweilagig

Zulage zu Pos. 01.03.0030
für das zweilagige, stoßversetzte Verlegen der
Wärmedämmung
Menge: 505,000 m2

**01.03.0060 Trennschicht**
Liefern und verlegen einer 0,05 mm dicken PE-Folie als
zusätzliche Trennschicht.
Menge: 505,000 m2

**01.03.0070 Montageunterbrechung - Zulage -**
Bauseitig kommt eine Warmwasser-Fußbodenheizung,
incl. systemgerechter Abdeckung nach DIN EN 1264
geprüft, ca. 30 mm dick zur Ausführung.
Bedingt durch diesen Einbau kommt es zu einer
Montageunterbrechung.
Dies ist in dieser Position zu berücksichtigen.

Montage (Teil 1)
Bodenabdichtung, Ausgleichsschüttung, Wärmedämmung

Montage Heizungsbauer:
Fußbodenheizungselemet, Stahlblechabdeckung

Montage (Teil 2)
PUR-Spezialverbundschaum, Trennlage PE-Folie, 2 x 9 mm
Birkensperrholzplatten,Oberbelag

siehe Anlage Bodenaufbau
Menge: 1,000 psch

**01.03.0080 Trittschalldämmung EPS 30 - 2 mm Geräteraum**
Liefern und einbauen von EPS Trittschall - Dämmplatten
30-2mm nach DIN 4109:
Anwendung nach DIN 4108-10  Anwendungstyp DES sm/sg,
WLG 040,
für Verkehrslasten von 5,0 kN/m2
Brandverhalten nach DIN 4102 - 1 B1

Ausführung im Geräteraum anstelle der Sportbodenheizung

Angebotenes Fabrikat:
 ____________________
 (vom Bieter einzutragen)
Menge: 75,000 m2

**01.03.0090 Sportbodenkonstruktion**
Liefern und einbauen eines flächenelastischen
Sportbodens mit elastischer Schicht, gemäß
DIN EN 14904 : 2006 in Verbindung DIN V18 032-2,
April 2001, sowie Emissionsnachweis
für das gesamte Sportbodensystem, incl. Oberbelag gemäß
MVVTB eines anerkannten Prüfinstituts.

Aufbau
9 mm  Birke-Sperrholzplatten,Mindest-Abm.:
 1200 x 2500 mm 7-lagig, DIN EN 13986,
 DIN EN 636-2
9 mm  Birke-Sperrholzplatten,Mindest- Abm.:
 1200 x 2500 mm, 7-lagig, DIN EN 13986,
 DIN EN 636-2
 (Die Platten sind untereinander versetzt
  verlegt und vollflächig verklebt)
ca. 10-15  mm  Elastische Schicht aus PUR-
Verbundschaum,
 Brandklasse B2 bzw gem. DIN EN 13501-1
 Einstufung Efl, Rohdichte mind. 90 kg/m³

Wärmedurchlasswiderstand der Sportbodenkonstruktion,
incl. Oberbelag max. 0,35 bei 10°C Mitteltemperatur
gemäß ISO 8302:1991

Richtqualität: HOPPE S18-10
(Fabrikat dient nur als Leitbeschreibung)

Angaben des Bieters:

Sportboden:

angebotenes Fabrikat: ____________________
 (vom Bieter einzutragen)
angebotener Typ: ____________________
 (vom Bieter einzutragen)

angebotene Gesamtdicke (ohne Oberbelag):

 ____________________
 (vom Bieter einzutragen)
angebotenes Material bei Lastverteilerplatten:

 ____________________
 (vom Bieter einzutragen)

Elastikschicht:

Material: ____________________

Dicke:  ____________________

Rohdichte:  ____________________kg/m³

Nachweise:

Prüfzeugnis Sportboden DIN EN 14904 : 2006

Nr. ___________________vom ___________________

Prüfinstitut:  ____________________

Prüfzeugnis Sportboden DIN V 18032-2:

Nr. ___________________vom ___________________

Prüfinstiut:  ____________________

Güteüberwachung: .__________ Nr. ___________

Emissionsnachweis gem. MVV TB

Nr.: __________________

Gültigkeit von: _______________ bis: _____________

Prüfinstitut:  ____________________
 (vom Bieter einzutragen)

Wärmedurchlasswiderstand gemäß ISO 8302:1991:

Prüfbericht Nr.: ____________________

vom: ____________________

Prüfinstitut: ____________________
Menge: 430,000 m2

**01.03.0100 Sportbodenkonstruktion Geräteraum**
Sportbodenkonstruktion Geräteraum

Liefern und einbauen der Sportbodenkonstruktion wie
vor in Pos. 01.03.0090, jedoch in starrer Ausführung.
Anstelle der Elastikschicht wird eine 10 mm
Holzfaserplatte verwendet.
Bemessungswert Wärmeleitfähigkeit ?: 0,055 (W/mK)
Brandverhalten: E
Kantenausbildung: stumpf
Druckfestigkeit: 100kPa

Angebotenes Fabrikat/Typ
 (vom Bieter einzutragen)
Menge: 75,000 m2

**01.03.0110 Oberbelag incl. werkseitiger Oberflächenvergütung**
Liefern und verlegen eines Sport- und Mehrzweckbelages
aus Linoleum entsprechend DIN 18171 und EN 548,
homogen, ausgestattet mit werkseitiger, durch Laser-UV-
technologie dreifach vernetzter Oberflächenvergütung,
lösungsmittelfrei. Die Oberfläche ist frei von PU / PUR
Bestandteilen.

Gleitreibungsbeiwert gemäß DIN 18032-2 / EN 14904 / 0,4
 -
0,6
Oberfläche glatt, starker unifarbener Grundton,
monochromer,
richtungsfreier Charakter mit dezent gesprenkeltem
Oberflächendesign.
zigarettenglutbeständig nach EN 1399,
4 mm dick, auf Jutegewebe,
Nutzschichtdicke ca. 3,4 mm.
S1, mit Lino-Dispersionsklebstoff kraftschlüssig
verkleben,
einschl. verfugen der Bahnenstöße mit farbigem
Schmelzscheißdraht (unifarbig), dem Bodenbelag
angepasst.

TVOC-Emissionswerte nach 28 Tagen liegen bei < 10µg/m³.
Weichmacherfrei und frei von Schwermetallen.
Einstufung DIN  EN ISO 10874  Klasse 34 (gewerblicher
Bereich, sehr starke Beanspruchung) / Klasse 43
(industrieller
Bereich, starke Beanspruchung) antistatisch,
Aufladungsspannung im Begehversuch DIN EN 1815 max. 2
kV,

Trittschallverbesserungsmaß  EN ISO 10140-3  6 dB,
Brandverhaltensklasse DIN EN 13501-1  Cfl-s1,
Bewertungsgruppe Rutschgefahr  R 9
gemäß BGR 181,
Wärmeleitfähigkeit ISO 10456  0,17 W/(mK)
Dicke ISO 24346  4 mm,
in Bahnen, Bahnenbreite 200 cm,
Gesamtgewicht EN ISO 23997  4700 g/m²
beständig gegen Öle und Fette und gegen Säuren und
Laugen
in höherer Konzentration sehr gut beständig gem. ISO
26987, beständig gegen Hand- und
Flächendesinfektionsmittel nach VAH
Oberbelagsfarbton, nach aktueller Farbkollektion mit
mind. 12 Farben.

Richtqualität: Gerflor / DLW, Colorette Sport "Neocare"
(Fabrikat dient nur als Leitbeschreibung)

Angebotenes Fabrikat:

 ____________________
 (vom Bieter einzutragen)

angebotenes Produkt:

 ____________________
 (vom Bieter einzutragen)

angebotene Oberbelagsvergütung:

 ____________________
 (vom Bieter einzutragen)
Menge: 505,000 m2

**01.03.0120 Gerätehülsenabdeckung - rund - (in Sperrholz einbauen)**
Herstellen der Aussparungen im Bereich der
Gerätehülsen,
herstellen, liefern und einbauen von Abdeckungen aus
Alu-Ring und Kunststoff-Deckel, einschließlich belegen
der Deckel mit Oberbelag (Durchmesser 120-200 mm)

Angebotenes Fabrikat:

 ____________________
 (vom Bieter einzutragen)
Menge: 38,000 St

**01.03.0130 Zulage zu Gerätehülsenabdeckungen**
Zulage zu Pos. 01.03.0120
für Ausführung der Gerätehülsenabdeckungen mit
ausgefräster Unterseite zum Ausgleich der Unebenheiten
der bauseits gesetzten Gerätehülsen
Menge: 5,000 St

**01.03.0140 Aussparungen ausfugen**
Ausfugen der Aussparungen im Bereich der Gerätehülsen
auf Höhe der Wärmedämmung mit elastischem
Fugenmaterial.
Menge: 38,000 St

**01.03.0150 Saugheber**
Liefern von Saughebern zum Öffnen der Gerätehülsenabdeckungen.
Menge: 6,000 St

**01.03.0160 Übergangsprofile**
Übergangsprofile
Liefern von Sportbodenprofilen, bestehend aus
2 Aluminiumkonstruktionen, Oberfläche mit
Gleitschutzriefung,mit grauem Kunststoff-Gleitprofil,
Abmessung ca. 90 x 22 mm zur Ausbildung von Dehnfugen
im Tür- / Torbereich.
Lieferung in Standardlängen bis 3,00m. Stöße im
Türbereich sind nicht zulässig.
In Fuge einpassen und die Alu-Seitenstege auf dem
Unterboden fachgerecht befestigen.

Angebotenes Fabrikat:

 ____________________
 (vom Bieter einzutragen)
Menge: 15,000 m

**01.03.0170 Zulage Übergangsprofile als Sonderlängen**
Zulage zu Sportbodenprofilen der Pos. 01.03.0160
für die Ausführung als Sonderlänge bis 4,00m
Ausführung im Bereich der Geräteraumtore.
Menge: 2,000 St

**01.03.0180 Sockelleiste ca. 60 x 20 mm Eiche lackiert**
Sockelleiste aus Massivholz ca. 60 mm x 20 mm aus Eiche
lackiert oben kleine Rundung (r = ca. 3 mm) mind. alle
80 cm mit Edelstahl Senkkopfschrauben sichtbar
befestigt.
Befestigungsuntergrund Mauer- Beton- und
Trockenbaumauerwerk. Bei Stößen in der Länge sind beide
Leisten auf Gehrung zu schneiden. Die Außengehrungen
sind vollflächig zu verleimen und sauber
nachzuarbeiten. Bei eventuellen Mauer- und
Bodenunebenheiten sind die Leisten evtl. anzupassen.
Menge: 35,000 lfm

**01.03.0190 Reinigung Oberbelag**
Einfache Reinigung mit dem Reinigungsautomat
für Beläge mit werksseitigem Oberflächenfinish.

Ausführung mit einem DIN-gerechten Reinigungsmittel
direkt vor Ausführung der Markierungsarbeiten auf
Linoleum, zur Gewährleistung einer staubfreien
Sportbodenoberfläche.
Somit kann eine gut haftende, optisch einwandfreie
Spielfeldmarkierung hergestellt werden.

Eine separate Anfahrt wird nicht vergütet.
Menge: 505,000 m2

**01.03.0200 Spielfeldmarkierungen**
Einmessen der Spielfelder (Abmessungen und Farben
entsprechend der Richtlinien der Sportverbände),
liefern und aufbringen von Spezial-PUR-Spielfeldfarbe,
einschl. Vorbehandlung des Oberbelages.
Unterbrochene Linien werden übermessen und Markierungen
unter 1,00 lfm als 1,00 lfm abgerechnet.

Eine separate Anfahrt wird nicht vergütet.
Menge: 800,000 m

**01.03.0210 Bodenfläche abdecken mit Abdeckkarton**
Fertige Bodenfläche abdecken mit Abdeckkarton.
Abdeckkarton als unbedruckte, PE-beschichtete,
formstabile, feste Schutzkartonage mit hoher
Druckfestigkeit.
Die gesamte Abdeckung ist mit geeignetem Klebeband
zu fixieren. Die Abdeckung ist vor der Grundreinigung
aufzunehmen und zu entsorgen. Dieses ist im EP zu
berücksichtigen bzw. einzurechnen.

Es ist nur Klebeband zu verwenden, welches beim
späteren beseitigen keine Kleberückstände hinterlässt.

Eine separate Anfahrt zum Rückbau ist einzurechnen und
wird nicht extra vergütet.
Menge: 505,000 m2

**01.03.0220 Reinigung Oberbelag**
Einfache Reinigung mit dem Reinigungsautomat
für Beläge mit werksseitigem Oberflächenfinish.

Ausführung mit einem DIN-gerechten Reinigungsmittel
direkt nach Aufnahme der Abdeckung.
Gewährleistung einer staubfreien Sportbodenoberfläche.
Ausführung vor Abnahme.

Eine separate Anfahrt wird nicht vergütet.
Menge: 505,000 m2

**01.03.0230 Reinigungs- und Pflegeberatung**
Reinigungs- und Pflegeberatung vor Ort, in Anwesenheit
der zuständigen Reinigunsfirma und Bauherrnvertreter
incl. aller Nebenleistungen.

Hinweis: Es ist eine separate Anfahrt zum Objekt in den
 Pauschalpreis einzurechnen.
Menge: 1,000 psch

#### Hierarchiestuf 01.04 Regieleistungen

*Hinweis*
Stundenlohnarbeiten

Es gilt die VOB Teil B § 15:
Anteilige Aufsichtsstunden, Lohnnebenkosten und
Vorhaltekosten sind in die Stundenlohnsätze
einzurechnen. Sie werden nicht gesondert vergütet. Bei
Vereinbarung von Stundenlohnarbeiten sind die gültigen
preisrechtlichen Vorschriften zugrunde zu legen. Sind
Verrechnungssätze vereinbart, so sind diese anzusetzen.
Die vereinbarten Stundensätze verstehen sich als reine
Arbeitszeit auf der Baustelle. Baustellenfahrzeuge,
Anfahrtszeiten usw. werden nicht gesondert vergütet.
Nicht aufgeführte Materialien werden im Bedarfsfall,
entsprechend den Preislisten ortsansässiger
Baustoffgroßhändler, vergütet. Die Preise verstehen
sich als Material frei Baustelle. Die Unterschrift
unter Stundenlohnzettel gilt nicht als
Rechnungsanerkennung. Es bleibt die Prüfung
vorbehalten, ob es sich um Stundenlohn- oder
Vertragsarbeiten handelt. Die Ausführung von
Regieleistungen erfolgt nur auf Anordnung und mit
Genehmigung der örtlichen Bauführung. Sämtl. Nachweise
müssen der Bauführung täglich vorgelegt werden.
Es werden nur die ausgeschriebenen Stundenlohnsätze
(Vorarbeiter, Facharbeiter, Helfer und Auszubildender)
vergütet, sollte Personal mit anderweitiger
Qualifizierung auf der Baustelle eingesetzt werden, ist
dies bei Angebotsabgabe bekannt zu geben und bei Abgabe
den entsprechenden Positionen zuzuordnen.

**01.04.0010 Vorarbeiter**
Menge: 5,000 h

**01.04.0020 Facharbeiter**
Menge: 5,000 h

**01.04.0030 Helfer**
Menge: 5,000 h

**01.04.0040 Auszubildender**
Menge: 2,000 h

USt %: 19,00
